# Muster-Leistungsbeschreibung
Leistungsbeschreibung (GAEB 90, DA81)
Währung: EUR

## SL Deco Color 01-3
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen für
Bodenbeschichtungen

Da es keine einheitlichen, zusammengefassten und
allgemeinen anwendbaren Verlegerichtlinien für
Bodenbeschichtungen gibt, können die vorliegenden
Leistungsverzeichnisse nur als Systemvorschlag
dienen. Die Eignung dieser Systeme sind vom
Auftraggeber und Auftragnehmer vor Ort zu prüfen.

Neben den Pflegemaßnahmen sind planerische
Maßnahmen empfehlenswert, um eine mechanische
Überbeanspruchung bzw. einen erhöhten Verschleiß
des Bodens zu vermeiden. Hierzu gehören
ausreichend große Schmutzrückhaltesysteme in
Eingangsbereichen, die Verwendung weicher
Kunststoff- oder Filzauflagen für Büromöbel und
Inventar. Bei Büroarbeitsplätzen empfiehlt sich das
Unterlegen von Polycarbonatmatten.

Um den nutzungsbedingten Verschleiß zu reduzieren
und die Lebensdauer zu verlängern, sind
Bodenflächen einer Grund- und Unterhaltspflege zu
unterziehen.

Weitere Hinweise zu Verarbeitung, Systemaufbauten und
Plege der aufgeführten Produkte sind den jeweiligen
aktuellen Technischen Merkblättern und den Remmers
Systemempfehlungen zu entnehmen.

*Hinweis*
Texthinweis dekorative
Mehrfarbbeschichtungen

Bei diesen Designböden handelt es sich um Unikate
deren Farbeffekte nur bedingt planbar oder
korrigierbar sind. Hierüber ist der Endkunde zu
informieren.

**00001.0001 Untergrunduntersuchung und -prüfung**
Untergrund Prüfung und Dokumentation gemäß gültigen
Regelwerken.
Einheit: m2

**00001.0002 Vorbehandlung mit geeigneten Mitteln, vorzugsw. mittels Strahlen**
Untergrundvorbehandlung mit geeigneten
Mitteln, vorzugsweise mittels
Stahlkugelstrahlverfahren, zur Erzielung
eines tragfähigen, sauberen und
tragfähigen Untergrundes, frei von
haftungsmindernden Schichten.
Einheit: m2

**00001.0003 Baustelle einrichten einschließlich Geräte**
Baustelle einrichten, An- und Abfuhr
aller benötigten Materialien, Geräte und
Maschinen. Räumen der Baustelle und
Wiederherstellung aller benutzten
Flächen in den ursprünglichen Zustand
einschließlich notwendiger
Zwischenreinigung.
Einheit: h

**00001.0004 Abklebearbeiten**
Zum Schutz vor Verschmutzungen sind
Türen, Fenster, Fußleisten, Maschinenfundamente,
Regale, Einrichtungsgegenstände mit geeignetem
Klebeband und Folie zu schützen.
Einheit: h

**00001.0005 Grundierung mit einem transparenten, lösemittelfreien 2-K EP-Bindemittel (CC)**
Liefern und Herstellen einer Grundierung des
vorbereiteten Untergrundes mit einem nonylphenol-,
lösemittel- und weichmacherfreien
2-K EP-Bindemittel.

Oberfläche bei Überschreitung der Wartezeit leicht
abstreuen mit Quarz 03/08 DF, ca. 1 kg/m².

gewähltes Produkt oder gleichwertig:
Remmers Epoxy ST 100

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche Produktspezifikationen zu verstehen.

Verbrauch:
mind. 0,30 kg/m²  Epoxy ST 100 <1160>
(je nach Saugfähigkeit/Porosität des Untergrundes)
Einheit: m2

**00001.0006 Egalisierung mit einem transparenten 2K EP-Bindemittel und Sieblinie (1:1)**
Liefern und Herstellen einer Kratzspachtelung mit
einem nonylphenol-, lösemittel- und
weichmacherfreien 2-K EP-Bindemittel und
Füllstoff.

gewähltes Produkt oder gleichwertig:
Remmers Epoxy ST 100 / Selectmix SBL DF

Mischungsverhältnis
ca. 1 GT Bindemittel : 1 GT Selectmix SBL
Verbrauch ca. 1,7 kg/m² Mischung

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
je mm Schichtdicke
mind, 0,85 kg/m² Remmers Epoxy ST 100
mind. 0,85 kg/m² Remmers Selektmix SBL DF <6751>
Einheit: m2

**00001.0007 Ungefüllte Fließbeschichtung PUR Deco Color New in dekorativem Betonlook**
Liefern und Herstellen einer mehrfarbigen,
oberflächenfolgenden, dekorativen Verlaufsbeschichtung

nach Technik "Betonlook" auf den vorbereiteten Flächen

mit einem lösemittelfreien, UV-stabilen 2-K
PUR-Bindemittel.
- Individuelle Charakteristik durch dezente
Marmorierung -

gewähltes Produkt oder gleichwertig:
Remmers PUR Deco Color New

Prüfzeugnisse:
- Rutschhemmung R9-R10,
- Brandklasse Bfl-s1,
- Rissüberbrückungstest,
- Eminssionsprüfung,
- Stuhlrollentest,
- Farbechtheitsuntersuchung,
- Resteindruckverhalten (Möbelfuß),
- geprüfte Trittschallminderung

Farbton: nach Wahl des AG

Verbrauch:
ca. 3,00 kg/m² Remmers PUR Deco Color >6674<
(Farbtöne nach Wahl des Auftraggebers)
Einheit: m2

**00001.0008 Versiegelung mit PUR Top M Plus**
Liefern und Herstellen einer Versiegelung mit einem
rutschhemmenden, transparenten, UV-beständigen 1-K
PUR-
Bindemittel und polymeren Granulat.
Oberfläche seidenmatt, leicht strukturiert
-  Versiegelung in DIBt-zugelassenen Systemen für
Aufenthaltsräume (AbZ Z-156.605-1594)

gewähltes Produkt oder gleichwertig:
Remmers PUR Top M Plus

Eigenschaften:
- Mechanisch u. Chemisch belastbar
- Bei Bedarf pigmentierbar
Produktkenndaten:
Dichte (20 °C) 1,2 g/cm³

Die genannten Werte stellen typische
Produkteigenschaften dar und sind nicht als
verbindliche Produktspezifikationen zu verstehen.

Verbrauch:
max. 0,10 kg/m²  PUR Top M Plus <6735>
Einheit: m2
